# Gymnasium Gröbenzell Erweiterung
Angebotsaufforderung (GAEB 90, DA83)
Vergabenummer: 317
DV-Nummer: 317
Eröffnung: 11.04.19 14:15
Ende der Zuschlagsfrist: 09.06.19
Währung: EUR
Auftraggeber: Landkreis Fürstenfeldbruck

## Innentüren
Datum: 03.03.26

*Hinweis*
Allgemeine Vorschriften und Angaben

*Hinweis*
1. Baustellenordnung

1.  Die Inhalte des Sicherheits- und
Gesundheitsschutzplanes und der Unterlage für spätere
Arbeiten sind umzusetzen.

2.  Der Auftragnehmer ist als Arbeitgeber oder
Selbständiger im Sinne der Baustellenverordnung
verpflichtet, die gesetzlichen
Arbeitnehmerschutzbestimmungen einzuhalten.

3.  Werden Einrichtungen mitbenutzt, so sind diese
auf offensichtliche Mängel zu prüfen. Vorhandene
Mängel sind dem Koordinator mitzuteilen.

4.  Werden Einrichtungen, die dem Schutz der
Arbeitnehmer dienen, aus arbeitstechnischen Gründen
entfernt, so sind vom Unternehmen, das die
Einrichtungen entfernt, entsprechend wirksame
Schutzmaßnahmen zu ergreifen. Nach Beendigung der
Arbeiten ist der ursprüngliche Zustand
wiederherzustellen.

5.  Es ist strikt verboten,
Maßnahmen/Einrichtungen, die zum Fernhalten von
Unbefugten dienen, zu entfernen.

6.  Ergeben sich im Zuge des Bauablaufes Gefahren
für Dritte, mit denen nicht gerechnet wurde, so sind
entsprechende Maßnahmen im Einvernehmen mit dem
Koordinator festzulegen.

7.  Sind Änderungen bzw. Erweiterungen gegenüber
den Festlegungen des Sicherheits- und
Gesundheitsschutzplanes bzw. der Unterlage für spätere
Arbeiten erforderlich, so ist dies dem Koordinator vor
Ausführung mitzuteilen.

8.  Die Arbeitnehmer sind mit der erforderlichen
persönlichen Schutzausrüstung auszustatten. Dabei sind
Schutzhelme (z.B. im Schwenkbereich des Kranes)
Gehörschutz (z.B. in der Nähe von Abbruchhämmern) und
filtrierende Halbmasken (Staubschutz) auch dann
unentgeltlich bereitzuhalten und einzusetzen, wenn die
Ursache für den Einsatz nicht durch eigene Arbeiten
bedingt ist.

9.  Lagerungen haben derart zu erfolgen, dass
daraus keine Gefährdung für die eigenen Arbeitnehmer
und die Arbeitnehmer anderer Arbeitgeber bzw. von
Selbständigen erfolgt.

10.  Jedes Unternehmen ist dafür verantwortlich,
dass durch regelmäßiges Entfernen des von den eigenen
Arbeiten herrührenden Abfalls die Ordnung auf der
Baustelle aufrechterhalten wird.

11.  Im gesamten Gebäude ist das Rauchen dauerhaft
untersagt. Ebenso ist der Konsum von Alkohol während
der Arbeitszeit im Gebäude sowie im gesamten
Baustellenbereich nicht gestattet. Die Durchführung
von Arbeitspausen (Brotzeit,  mittags etc.) sowie
Nahrungsaufnahme ist ebenfalls im Gebäude nicht
möglich. Hierzu sind vom AN entsprechende
Einrichtungen vorzusehen.

12.  Wird im Zuge der Ausführung ein gefährlicher
Arbeitsstoff eingesetzt, so ist dies rechtzeitig vor
dem Einsatz des Arbeitsstoffes dem Koordinator
mitzuteilen, wenn daraus eine Gefahr (z. B. Explosion,
Brand, gesundheitsschädliche Atmosphäre) für
Arbeitnehmer anderer Arbeitgeber bzw. für Selbständige
im Sinne der Baustellenverordnung entsteht.

13.  Kleingerüste wie Bockgerüste und
Behelfsgerüste sind für die Dauer der eigenen Arbeiten
ohne gesonderte Vergütung beizustellen.

13.  Die genannte Ansprechperson ist vom
Auftragnehmer beauftragt, für die Weiterleitung der
Informationen des Koordinators im Unternehmen zu
sorgen.

14.  Die Ansprechperson nimmt nach Erfordernis an
den Koordinationsbesprechungen teil.

15.  Für die anzubietenden Arbeiten ist vor der
Ausführung eine Gefährdungsanalyse in schriftlicher
Form vorzulegen und mit dem Sicherheitskoordinator und
der Bauleitung zu besprechen. Daraus ist für den
Bauablauf eine Arbeitsanweisung zu erstellen, die in
schriftlicher Form vorliegen muss. Die Mitarbeiter
sind entsprechend dieser Arbeitsanweisung einzuweisen
und das eigene Aufsichtspersonal hat die Einhaltung
der Arbeitsanweisung dauerhaft zu überwachen.

16.  Das Nichteinhalten der Baustellenordnung kann
dazu führen, dass die betroffenen Personen bzw. Firmen
von der Baustelle verwiesen werden. Die entsprechenden
Regelungen der VOB kommen zur Anwendung.

17.  Jeder einzelne Handwerker, der auf der
Baustelle eingesetzt wird, muss eine
Verpflichtungserklärung nach dem Verpflichtungsgesetz
unterzeichnen.

*Hinweis*
2. Baubeschreibung

Am Gymnasium Gröbenzell an der
Wildmoosstrasse 34 in 82194 Gröbenzell
werden folgende Baumaßnahmen durchgeführt:

Abbruch

Abbruch des bestehenden eingeschossigen
Lehrerzimmerbereichs
(Baujahr ca. ca. 1982 und Erweiterung ca. 1997)
inkl. des darauf befindlichen Lüftungsgeräts der
Bestandsaula
inkl. dazugehörige Freianlagen mit Fahrradparkplätzen,
Überdachungen
inkl. Bäumen, Pflaster- und Asphaltbelags etc.
Die Grundfläche des Lehrerzimmerbereichs beträgt ca.
330 m2
Der Lehrerzimmerbereich liegt im Norden des
Schulgeländes.

Erweiterung Bauteil C

Es wird ein Erweiterungsbau auf der durch den Abbruch
frei gewordenen Fläche im Norden mit zwei Geschossen
und folgenden Kennwerten errichtet:

Geschossfläche ca. 2.600 m2
Grundfläche ca. 1.350 m2
Bruttorauminhalt ca. 10.200 m2

Raumprogramm der Erweiterung:

Erdgeschoss: EDV Räume, Putzraum, Lehrmittel Bücherei,
Technikräume, Lehrerzimmer etc., WC-Kern,
Freiarbeitsflächen
Obergeschoss: Chemie- und Biologieräume,
Meditationsraum, WC-Kern, Putzraum / Lager
Dachterrasse als Freiarbeitsfläche und Fluchtweg aus
Bestand

Die Erweiterung wird in nachhaltiger Hybridbauweise
ausgeführt
und besteht aus zweigeschossigen Pultdachbaukörpern
und
mit ein- und zweigeschossigen Flachdachbaukörpern
im Anschlussbereich an den Bestand.

Stichpunktartige Beschreibung der Bauweise der
Erweiterung:

-Pfahlgründung
-Tragwerk aus Stahlbeton
(Bodenplatte, Decken, Stützen-, und Aussteifungswände )
-Dachbinder Brettschichtholz
-Gebäudehülle aus seriell vorgefertigten
Wand-, und Dachelementen in Holzständer- bzw.
Holztafelbauweise
 mit Zellulosewärmedämmung
-Fassade aus senkrecht vorvergraute Holzschalung,
Teilflächen mit Fassadenbegrünung mit Rankhilfen
-Fenster-, und Verglasungsflächen Leichtmetall
-Profilblechdach mit vollflächiger Photovoltaikanlage
(Auslegung für gesamte Schule)
- Innenwände Leichtbauwände mit Gipskartonverkleidung
- Boden nach Erfordernis Fliesen, Kautschuk/ Linoleum
und Kugelgarn
- Heizung Anbindung an Bestandsheizung (2
Gas-Brennwertkessel)
- Dezentrale Lüftung der Unterrichtsräume etc. mit
Fassadengeräten
- Lüftung in Sanitäranlagen
- Neues Lüftungsgerät für Aula Bestand auf Flachdach
der Erweiterung

Maßnahmen im Bestand

Die bestehende Schule wurde in mehreren Bauabschnitten
errichtet und besteht aus folgenden Bauteilen:

-Bauteil A mit Fahrradhalle und Hausmeisterhaus
Baujahr ca. 1982,
ca. 1997 (Erweiterung Lehrerzimmer)
ca. 2003 (Überdachung Pausenhalle),
ca. 2006 (Mittagsbetreuung)

-Bauteil B Baujahr ca. 1984 und ca. 2003 (Erweiterung
nach Norden)

-Bautel V-Verwaltung Baujahr ca. 2013

Im Bestand werden neben durch den Erweiterungsbau
bedingten Umbauten und Veränderungen folgende
Maßnahmen durchgeführt:

-Bauteil A EG:
Umbau Bereich ehem. Biologieräume in Klassenzimmer
Umbau Chemieräume in Klassenzimmer
SMV - Umbau zu Lager
Sanitätsraum - Umbau zu SMV

-Bauteil A OG:
EDV - Umbau zu Klasse
Kartenraum - Umbau zu Fachschaft Sprachen
Kollegstufe - Umbau zu Klasse

-Bauteil B OG:
EDV Labor - Umbau zu Geographie Sammlung,
EDV - Umbau zu Klasse

-Hausmeisterhaus:
Austausch Fenster
Schallschutzwand etc. im Aussenbereich
Einbau einer Lüftungsanlage in den Schlafräumen

-Fahrradhaus und Garage Räumfahrzeug:
Umbau der zwischenzeitlich als Lager etc. genutzten
Fahradhalle
Neubau einer Garage für das Räumfahrzeug.

*Hinweis*
3. Planunterlagen Angebot

Folgende Anlagen sind Bestandteil der Ausschreibung
und sind den Ausschreibungsunterlagen im PDF Format
beigefügt:

Pläne Architekt:

Bauzeitenterminplan Index 3 vom 10.12.2025
Lageplan Bauantrag 1_1000
Perspektiven

GG-A-ÜB-GP- Baustelleneinrichtung
GG-A-EW-GR- Erdgeschoss
GG-A-EW-GR-1. Obergeschoss
GG-A-EW-SN- Schnitte A-A; B-B; C-C; D-D; E-E
GG-A-EW-GR- Flachdach und Attika über 1 OG

Türliste

*Hinweis*
4. Vertragstermine

Die Arbeiten sind grundsätzlich gemäß VOB/B § 5 Abs. 2
Satz 2
12 Werktage nach schriftlicher Aufforderung durch die
Bauleitung,
die im Auftrag des Auftraggebers den Leistungsbeginn
abruft,
auszuführen (siehe hierzu BVB Besondere
Vertragsbedingungen Formblatt 214 H).

Die Innentürarbeiten sind zwischen ca. zwischen
September  2026 und November 2026 auszuführen.

Der beiliegende Bauzeitenplan dient lediglich zur
Orientierung und stellt
keine Vertragstermine im Sinne der VOB / B § 5 (1) dar.

Die Arbeiten können nicht in einem Zug ausgeführt
werden.

Es stehen für folgende Arbeiten jeweils maximal
folgende Arbeitszeiträume (Montag bis Freitag) zur
Verfügung.

-Aufmaß EG  1 Arbeitstag

-Aufmaß OG  1 Arbeitstag

-Montage EG  8 Arbeitstage

-Aufmaß OG  7 Arbeitstage

Alle notwendigen  An- und Abfahrt sind
einzukalkulieren.

Die Personalkapazitäten sind den Erfordernissen des
Bauzeitenplans anzupassen.

*Hinweis*
5. Besondere Technische Vertragsbedingungen

Der Auftragnehmer (AN) hat die zur Erbringung der
Leistungen erforderlichen Ausführungsunterlagen
rechtzeitig vor Bedarf anzufordern. Die Unterlagen
sind vom AN auf Vollständigkeit, Übereinstimmung, auch
mit den örtlichen Maßen, rechtzeitig zu prüfen und
eventuelle Unstimmigkeiten sofort anzuzeigen. Der
Auftraggeber übernimmt keine Gewähr für die
Richtigkeit  der in der Leistungsbeschreibung
angegebenen Massen, hinsichtlich der
Materiallieferungen und der Arbeitskapazitäten des AN.

Der AN hat Anspruch auf die kostenlose Überlassung von
Ausführungsplänen im Dateiformat -pdf, die seine
Leistungen betreffen.
Ausführungszeichnungen des AN, soweit erforderlich,
sind rechtzeitig zur Freigabe durch den AG, vorzulegen
und, soweit erforderlich, nach Korrektur anzupassen.

Nachstehende Leistungen sind vom Auftragnehmer zu
erbringen.
Diese werden nicht besonders vergütet, sondern sind in
die Einheitspreise einzurechnen,
sofern nicht in der nachfolgenden
Leistungsbeschreibung Positionen hierfür vorgesehen
sind.

Die Beseitigung des durch eigene Leistungen
verursachten Bauschutts, einschl. Abfälle und
Verpackungsmaterial einschl. Reinigen der Arbeits- und
Aufenthaltsbereiche ist in die Baustelleneinrichtung
einzurechnen.

*Hinweis*
6. Weitere allgemeine Vorbemerkungen

6.1 Urkalkulation
Auf Verlangen des Auftraggebers hat der
Bieter/Auftragnehmer innerhalb von 7 Kalendertagen
(ggf. sogar noch vor Auftragserteilung) seine
Urkalkulation in einem doppelt verschlossenen Umschlag
beim Auftraggeber abzugeben. Der innere Umschlag ist
mit dem Hinweis "Urkalkulation - nicht öffnen" zu
versehen.
Die Öffnung der Urkalkulation darf nur gemeinsam, d.h.
in Anwesenheit von Auftraggeber und Auftragnehmer,
erfolgen (Ausnahme: die ausdrückliche Zustimmung des
Auftragnehmers, dass der Auftraggeber die Öffnung
alleine vornehmen darf).

6.2 Bauablaufplan und Ausführungsfristen
Bauablaufplanung:
siehe Terminplanung / Ausführungsfristen

Innerhalb von 10 Tagen nach Auftragserteilung ist vom
Auftragnehmer auf Basis des Projektterminplanes
(Architekt) ein detaillierter Terminplan der eigenen
Leistung vorzulegen. Die terminliche Abwicklung und
zeitliche Kontrolle der Baudurchführung erfolgt
mittels aufgestellten Balkenplänen und Terminlisten.
Der Auftragnehmer erkennt diese Steuerung als
verbindlich an. Er ist verpflichtet, auf Anforderung
unverzüglich alle Angaben zu machen, die zur Steuerung
des Projektes erforderlich sind (z.B. Dauer von
Vorgängen, Abhängigkeiten, geplante bzw. vorhandene
Kapazitäten).

6.3 Arbeitszeiten
Die vertragliche Leistung darf auf der Baustelle nur
werktäglich zu den Regelarbeitszeiten ausgeführt
werden. Ausnahme nur in Abstimmung mit dem
Auftraggeber. Die Regelarbeitszeit wurde festgelegt
von Montag bis Freitag von 7:00 Uhr bis 20:00 Uhr und
Samstag 07.00 Uhr - 18.00 Uhr. Ganztägig an Sonn- und
gesetzlichen Feiertagen im Bundesland Bayern, sowie
werktags in der Zeit von 20:00 Uhr bis 7:00 Uhr sind
Bauarbeiten nicht erlaubt. Die Anforderungen gem.
32.BImSchV sind einzuhalten. Behördliche Genehmigungen
für darüber hinausgehende Arbeitszeiten sind Sache des
Auftragnehmers, die Kosten hierfür hat der
Auftragnehmer zu tragen. Ausgenommen hiervon sind
Maßnahmen, die vom Auftraggeber angeordnet werden, um
die vertraglichen Fristen zu beschleunigen.

6.4 Immissionen (Lärm, Staub, Erschütterungen usw.)
Die allgemein gültigen Vorschriften bzgl. Lärmschutz
bzw. Lärmbelästigung der Anlieger sind vom AN
eigenverantwortlich einzuhalten (Anforderungen des
BIMSCHG, Allgemeine Verwaltungsvorschrift gegen
Baulärm und Geräuschimmission und die zusätzlichen
landesrechtlichen Vorschriften).
Auf der Baustelle dürfen ausschließlich Geräte
betrieben werden, die mind. dem Stand der Technik
entsprechen und im Vergleich als besonders "lärmarm"
eingestuft werden, z.B. durch RAL UZ 53. Die Vorgaben
der Geräte- und Maschinenlärmverordnung hinsichtlich
der Beschaffenheit sind zu beachten. Zu beachten ist
die 'Allgemeine Verwaltungsvorschrift zum Schutz gegen
Baulärm - Geräuschimmissionen' vom 19.08.1970 (Beil.
zum BAnz. Nr. 160 (AVVV Baulärm) sowie andere bundes-
und landesrechtliche Emissionsschutz- regelungen. Für
das Bauvorhaben gilt das Bayerische
Immissionsschutzgesetz - BayImSchG -(BayRS 2129-1-1 -
UG) in der jeweils aktuellsten Fassung. Des Weiteren
hat der Auftragnehmer bei der Durchführung der
Bauarbeiten dafür Sorge zu tragen, dass
Beeinträchtigungen für alle Anlieger auf das
unumgängliche Mindestmaß reduziert werden.
Weitergehende öffentlich- rechtliche Auflagen sind vom
Auftragnehmer einzuhalten.
Die Entscheidung über die einzusetzenden Geräte trifft
der AN, unabhängig von möglichen entsprechenden
Hinweisen unter den einzelnen OZ in Hinblick auf die
geforderten Leistungen, eigenverantwortlich.
Eine Staubentwicklung während der Arbeiten,
insbesondere beim Beladen und Transportieren, und auch
eine Ausbreitung des Staubs auf unbelastete
Arbeitsbereiche ist vom AN durch wirkungsvolle
Maßnahmen zu unterbinden. Die gesetzlichen Vorgaben
sind einzuhalten. Insbesondere sind die Vorgaben der
TRGS 559 "Mineralische Stäube" strikt einzuhalten.
Maschinen und Geräte sind mit einer wirksamen
Absaugung zu versehen, Stäube sind an der
Entstehungsstelle möglichst vollständig zu erfassen
und gefahrlos zu entsorgen. Die Ausbreitung des Staubs
auf unbelastete Arbeitsbereiche ist, soweit technisch
möglich, zu verhindern. Ablagerungen sind zu
vermeiden. Zur Beseitigung werden Feucht- und
Nassverfahren oder saugende Verfahren durchgeführt
(dies gilt auch für die Prozesse der Baureinigung).
Die Einrichtungen zum Abscheiden / Erfassen von
Stäuben müssen dem Stand der Technik entsprechen (z.B.
Sauger mit Filterkategorie mindestens M). Die
Einrichtungen sind regelmäßig zu warten und zu prüfen.

6.5 Verkehrsordnung/-führung
Es wird darauf hingewiesen, dass um das Baugrundstück
keine Parkplätze zur Verfügung gestellt werden können.
Das Grundstück ist über die Wildmoosstraße erreichbar.
Der AN hat sich über die mögliche Verkehrsführung
sowie die örtlichen Begebenheiten (z.B. Breite der
Zufahrtsstraßen) zu informieren.
Dies ist bei der Terminabwicklung und Kalkulation zu
berücksichtigen. Die Verkehrsbedürfnisse und
Eigentumsrechte der Anwohner sind angemessen zu
berücksichtigen! Die Parkmöglichkeiten auf dem
Baugrundstück sind gem. Baustelleneinrichtungsplan
geregelt und werden je nach Baufortschritt von der
örtlichen Bauleitung festgelegt.

6.6 Verbot Audiogeräte
Die Nutzung von Audiogeräten auf der Baustelle ist
untersagt. Der Auftrag- nehmer hat seine Mitarbeiter
dahingehend zu unterrichten.

6.7 Alkohol-, Rauch- und Drogenverbot:
Auf der Baustelle herrscht innerhalb des Bauzauns
grundsätzlich Alkohol- und Rauchverbot (u.a.
vorbeugender Brandschutz). Der Auftragnehmer hat
Personen, bei denen der begründete Verdacht auf
Alkohol und Drogeneinfluss besteht, unverzüglich von
der Baustelle zu entfernen. Der Bauherr behält sich
vor, solchen Personen dauerhaft Baustellenverbot zu
erteilen.

6.8 Ausführungsunterlagen
Der AG hat für das Projekt ein
Projekt-Kommunikationssystem (PKS) zum Austausch von
Plänen und Dokumenten eingerichtet. Die Nutzung des
PKS ist verbindlich und erfolgt kostenlos. Die
Planverteilung erfolgt digital durch den Objektplaner
über dieses vom AG gestellte PKS. Bei der Erstellung
von Plänen und anderen projektrelevanten Unterlagen in
das PKS wird eine Email mit dem entsprechenden Link
auf das PKS versendet. Alle Planzeichnungen und
Unterlagen sind dann vom AN selbständig vom Server
herunterzuladen. Zusätzlich verpflichtet sich der AN
arbeitstäglich den Projektraum auf neu eingestellte
Dokumente und Pläne zu prüfen (Holschuld).
Paus- und Kopierkosten - bzw.
Planvervielfältigungskosten jedweder Art - werden bis
einschließlich dem sechsten Planindex nicht vergütet.
Für die Angebotskalkulation ist seitens des AN davon
auszugehen, dass die Kosten für bis zu sechs
Planindizes ohne weitere Vergütung durch den AN zu
tragen sind. Wird die angegebene Zahl der Indizes von
sechs überschritten, übernimmt der AG die Paus- und
Kopierkosten für alle nachfolgenden Indizes für bis zu
zwei Abzüge pro Planzeichnung.

6.9 Werkstattzeichnungen
Sind durch den Auftragnehmer Ausführungs-, Werkstatt-
und/oder Montage- zeichnungen zu erstellen, so hat
dies in ausreichendem Vorlauf entsprechend Terminplan
und unter Berücksichtigung der Lieferfristen zu
geschehen. Es dürfen nur vom Planer geprüfte und
freigegebene Werkstattzeichnungen für die Ausführung
verwendet werden. Für die Prüfung durch den Planer ist
ein Zeitraum von zwei Wochen einzuplanen.
Die Werkstattzeichnungen sind, zur Prüfung durch den
Planer, durch den AN in das PKS hochzuladen und
abzulegen (Bringschuld). Für jede einzustellende
CAD-Datei ist eine vorgegebene Planmaske
(Plancodierung, Titel, Indexdatum usw.) auszufüllen
(Bringschuld).
Die Beteiligten sind von der Planeinstellung per Email
zu benachrichtigen (Auswahlmöglichkeit im PKS
hinterlegt). Die auszutauschenden CAD-Dateiformate
(pdf, dwg usw.), der zu verwendende Plankopf sowie die
Plancodierung und Vergabe von Planstatik werden vom AG
vorgegeben.
Als Versandtermin gilt der Einstelltermin in das PKS.
Der AG behält sich vor, nur Dokumente die über das
PKS-System laufen, als gültig anzuerkennen.
Der Prüflauf der W+M Planung erfolgt über das PKS. Der
Letztstand nach Freigabe ist den Planern digital
mittels des PKS zu übergeben. Zudem ist ein Satz der
freigegebenen Werkstattzeichnungen 2-fach in
Papierform bei der Objektüberwachung abzugeben.
Die Anmeldung zum PKS erfolgt per Internet-Browser mit
einem Benutzernamen und einem Passwort. Dem AG ist
dazu mindestens eine berechtigte Person mit Vor- und
Nachnamen, sowie die Email-Adresse zu benennen (i.d.R
Kontaktdaten des Projektleiters).
Der AN hat sich in die Nutzung und Handhabung des PKS
einzuarbeiten.
Anleitungen zum Einstellen und Verteilen von
Unterlagen stehen im Werkzeug- kasten "Hilfe" zur
Verfügung. Eine Benutzereinweisung erfolgt im Fall
einer Auftragserteilung umgehend. Der Zeitaufwand für
Schulung/ Einweisung kann vom AN nicht in Rechnung
gestellt werden.
Hinweis:
Im techn. Aufklärungsgespräch wird ein Formblatt PKS
an den jeweiligen Bieter verteilt, in welchem die
relevanten Informationen wie Ansprechpartner,
Kontaktdaten etc. vom Bieter angegeben werden müssen.
Der Bauherr hat für das Projekt den Projektraum DPR
GmbH gewählt. Bei allen Fragen zum Projektraum kann
sich der AN an den Support wenden.

Kontaktdaten:
DPR GmbH
Dillinger Str. 8
89415 Lauingen

T +49 9072 99 150 25
F +49 9072 99 150 24
www.digitalerprojektraum.de

6.10 Ausführungsbedingungen
Ohne dass dies gesondert in den
Leistungsbeschreibungen erwähnt wird, gehören auch
folgende Leistungen zum Vertragsumfang des
Auftragnehmers, ohne dass dieser hierfür eine
besondere Vergütung erhält:
- Die Einholung ggf. erforderlicher
öffentlich-rechtlicher Genehmigungen, außer der
Baugenehmigung, soweit diese zur Ausführung der
vertraglichen Leistungen erforderlich sind,
- Die Einholung aller erforderlichen Genehmigungen für
die Inanspruchnahme öffentlichen Verkehrsraumes sowie
privater Flächen, die nicht zum Baugrundstück zählen.
- Durch die Nutzung beschädigtes Fremdeigentum wird
vom Auftragnehmer in direkter Abstimmung mit dem
Geschädigten wiederhergestellt. Der Auftragnehmer
stellt den Auftraggeber von allen Forderungen frei,
die Dritte gegen den Auftraggeber aufgrund von
Handlungen des Auftragnehmers erheben.
- Abstecken von Hauptachsen sofern für seine Arbeiten
notwendig.
- Anlegen von ausreichenden Höhenpunkten und
Meterrissen sofern für seine Arbeiten notwendig.
- Anlegen notwendiger Fluchten und Lot-Punkte sofern
für seine Arbeiten notwendig.

6.11 Fachbauleiter und Aufsichtsführender
Der Auftragnehmer verpflichtet sich, einen
Fachbauleiter zu benennen, der als
Entscheidungsbefugter für die Gesamtkoordination aller
übertragenen Leistungen als Ansprechpartner für den
Auftraggeber eingesetzt wird. Dieser Fachbauleiter
hat, wenn Arbeiten des Auftragnehmers ausgeführt
werden, ständig vor Ort anwesend zu sein. Dabei muss
er eine vorschriftsmäßige Durchführung der Arbeiten
bezüglich Arbeitssicherheit gewährleisten. Der
Bauleiter und eventuelle Vertreter müssen der
deutschen Sprache mächtig sein. Die Bauarbeiten müssen
von immer anwesenden, weisungsbefugten Personen
beaufsichtigt werden (Aufsichtsführende).
Vor Aufnahme der Arbeiten ist der
Auftraggeber--Bauleitung der Name des Bauleiters sowie
des Stellvertreters schriftlich mitzuteilen. Die
Qualifikation des Bauleiters ist dem Auftraggeber auf
Verlangen in einem fachlichen Gespräch nachzuweisen.
Ein Auswechseln des verantwortlichen Bauleiters ist
nur in begründeten Fällen nach schriftlicher
Antragstellung durch den Auftrag- nehmer mit
Genehmigung des Auftraggebers möglich.

6.12 Mitarbeiter des Auftragnehmers
Alle Mitarbeiter, die für den Auftragnehmer auf der
Baustelle tätig sind, müssen eigenverantwortlich in
die Sicherheitsvorschriften bzw. Unfallverhütungsvorschriften eingewiesen werden (VOB/B §4 (2). Der
Auftragnehmer hat den entsprechenden Nachweis vor den
Ausführungsarbeiten der Auftraggeber- Bauleitung
vorzulegen.

6.13 Grundpflicht (,,Sowiesopflicht) des
Auftragnehmers nach ArbSchG
Vor Beginn der Arbeiten hat der Unternehmer eine
arbeitsplatz- und tätigkeitsbezogene
Gefährdungsbeurteilung zu erstellen und basierend
darauf seine Beschäftigen entsprechend zu unterweisen
(vgl. DGUV Vorschrift 1 (ehem. BGV A1) §3 sowie
ArbSchG §5). Die Gefährdungsbeurteilungen und
Unterweisungsnachweise sind der
Objektüberwachung/Bauleitung und dem Koordinator nach
BaustellV schriftlich (mind. 2 Wochen vor
Arbeitsbeginn auf der Baustelle) bekanntzugeben.

6.14 Baubesprechungen
Baustellenbesprechungen finden nach Absprache
wöchentlich in regel- mäßigem Turnus statt. Die Zeiten
werden angegeben. Der AN hat hierzu während seines
Ausführungszeitraumes einen bevollmächtigten Bauleiter
zu entsenden. Die Teilnahme ist verpflichtend. Von den
Baustellen- besprechungen werden durchlaufend
nummerierte Baubesprechungs- protokolle angefertigt
und dem Auftragnehmer ausgehändigt. Der Auftragnehmer hat den lückenlosen Eingang der Protokolle
verantwortlich zu prüfen und den Nichterhalt des
Protokolls spätestens 5 Werktage nach der jeweiligen
Besprechung schriftlich anzuzeigen. Die im
Baubesprechungsprotokoll festgelegten Termine gelten
als schriftlicher Leistungsabruf von vertraglich
geschuldeten Leistungen.

6.15 Illegale Beschäftigung von Arbeitskräften
Bei illegaler Beschäftigung von Arbeitskräften kann
der Auftraggeber den Vertrag fristlos kündigen.
Weitergehende Schadensersatzforderungen bleiben
vorbehalten.

6.16 Firmenangehörige
Der Auftragnehmer einschließlich seiner
Nachunternehmer hat sicherzustellen, dass die jeweils
auf der Baustelle eingesetzten Arbeitnehmer sich
jederzeit als Firmenangehörige ausweisen können. Der
Auftraggeber behält sich vor, durch seine
bevollmächtigen Vertreter Stichproben zur Einhaltung
dieser Maßnahme auf der Baustelle durchzuführen.

6.17 Zusätzliche Sicherheitsbestimmungen
Der AG hat einen Koordinator nach der Verordnung über
Sicherheit und Gesundheitsschutz auf Baustellen
(BaustellV) bestellt (§ 4 BaustellV). Der vom AG
bestellte Koordinator wird durch laufende Kontrollen
die Einhaltung der Sicherheits- und
Gesundheitsschutzpläne überwachen und die Aufgaben
nach der BaustellV wahrnehmen. Ferner wird der
Koordinator durch regel- mäßige Begehungen der
Baustelle die sicherheitstechnischen Einrichtungen und
Schutzmaßnahmen des AN überprüfen. Soweit der
Koordinator sicherheitstechnische Mängel auf der
Baustelle feststellt, wird er an AN und AG in
schriftlichen Berichten und / oder mündlicher Form
unterrichten.
Den Weisungen des vom Auftraggeber zu benennenden
SIGE-Koordinators und Bauleiters ist Folge zu leisten.
Ausführungen von Schutz- und Sicherheitsmaßnahmen auf
deren Veranlassung sind Nebenleistungen (vgl. VOB/C
DIN 18299, Ziff. 4.1.4). Die Verantwortung des
Auftragnehmers wird hierdurch nicht eingeschränkt.
Sämtliche Forderungen der SiGe-Baustellenordnung und
Vorgaben der SiGe-Koordination sind einzuhalten und
werden Vertragsbestandteil. Dem AN steht es jedoch
frei das entsprechende Schutzziel durch andere
gleichwertige Maßnahmen als die vom SiGeKo
vorgeschlagenen zu erreichen. Die Beweislast der
Gleichwertigkeit obliegt dem AN.
Der AN hat für den Koordinator nach der BaustellV
einen Ansprechpartner zu benennen, der für die
Erfüllung der erforderlichen Maßnahmen - auch von
eventuellen Nachunternehmern - verantwortlich ist.
Der AN ist verpflichtet, die aktuelle
Baustellenverordnung (BaustellV) einzuhalten und die
eingesetzten Mitarbeiter in den auf der Baustelle bei
der Bauleitung ausliegenden SIGE-Plan (Sicherheits-
und Gesundheitsschutzplan)
einweisen zu lassen.
Der AN hat dem Koordinator den Beginn gefährlicher
Arbeiten nach Anhang 2 der BauStellV (z. B.
Gerüststellungen) vorher rechtzeitig anzuzeigen und
die erforderlichen Unterlagen sofern nicht bereits in
der Gefährdungsanalyse erbracht hinsichtlich
Sicherheitstechnischer Belange zu übergeben. Die
Verantwortlichkeit des AN für die Erfüllung seiner
Arbeitsschutzpflichten bleibt unberührt (§5 Abs. 3
BaustellV).
Der Auftragnehmer hat bei der Planung der
Baustelleneinrichtung und des Gerätes - unabhängig von
der Einhaltung der festgelegten Immissionswerte gemäß
aktuell geltender Bestimmungen - die schalltechnisch
günstigsten Standorte und die nach dem Stand der
Technik lärmärmsten Bauverfahren und Geräte zu
berücksichtigen.

6.18 Baustelleneinrichtung
Auf dem Baugelände werden Flächen für die
Materiallagerung und Bürocontainer (soweit möglich)
ausgewiesen. Die Einrichtung, Unterhaltung und
Beseitigung der Anlagen ist Sache des Auftragnehmers.
Lagerflächen sind nur innerhalb des Bauzauns zulässig.
Die im Umkreis der Baustelle vorhandenen privaten
Stellflächen von Anwohnern dürfen nicht mit benutzt
werden.
Das Aufstellen von Wohncontainern oder
Wohnmöglichkeiten für auswärtige Arbeitskräfte oder
Gastarbeiter wird nicht gestattet. Ebenso ist der
Aufenthalt von Arbeitskräften in den Containern
außerhalb der Arbeitszeit untersagt. Die Lager- und
Arbeitsplätze des Auftragnehmers sind so einzuplanen,
dass für Folgegewerke keine Behinderungen auftreten
können. Treten für Folgegewerke Behinderungen auf, die
der Auftragnehmer bei der Aufstellung seiner
Baustelleneinrichtung hätte erkennen müssen, so ist
das Umsetzen der entsprechenden Teile der
Baustelleneinrichtung durch die Vertragspreise
abgegolten. Der Auftragnehmer hat 1 Woche vor Aufnahme
der Arbeiten auf der Baustelle mit der örtlichen
Bauleitung und den anderen auf der Baustelle tätigen
Auftragnehmern die Baustelleneinrichtung abzustimmen.

6.19 Firmenschilder
Das Anbringen von Firmenschildern auf der Baustelle
ist grundsätzlich nicht gestattet und muss vorab mit
der Fachbauleitung besprochen werden.

6.20 Besichtigung von Baustellen
Die Besichtigung von Baustellen durch Dritte bedarf
der vorherigen Zustimmung des Auftraggebers.

6.21 Umlagen
Baustrom / Bauwasser / Abwasser /
Baustelleneinrichtung:
Entnahmestellen für Baustrom und Bauwasser sowie ein
Übergabepunkt für einen Kanalanschluss werden vom
Auftraggeber in ausreichender Anzahl zur Verfügung
gestellt.
Die damit einhergehenden Verbrauchskosten für Strom,
Wasser und Abwasser übernimmt der AG. Eine Umlage
fällt somit für den Auftragnehmer nicht an.
WC-Einrichtungen:
Der Bieter/Auftragnehmer hat für sein Personal während
der gesamten Dauer seiner Leistungserbringung
ausreichend dimensionierte Sanitäranlagen bereit zu
stellen und diese laufend zu reinigen sowie mit
Verbrauchsmitteln zu bestücken (siehe auch den Text
der Leistungsbeschreibung).

6.22 Bauwesen- und Feuerversicherung
Der Auftraggeber schließt für die Dauer der Bauzeit
für die Baumaßnahme eine Bauwesen- und
Feuerversicherung ab. Hierfür erfolgt keine Umlage auf
die Auftragnehmer/Firmen. Die Selbstbeteiligung
beträgt 250 EURO je Schadensfall.

6.23 Bauunterhaltsreinigung
Das Beseitigen aller Verunreinigungen durch die
Arbeiten des Auftragnehmers (Abfälle, Bauschutt und
dergleichen) gemäß VOB umfasst das Aufnehmen und das
vollständige und ordnungsgemäße Beseitigen. Dies hat
mindestens 1x täglich zu erfolgen. Für die
ordnungsgemäße Schuttbeseitigung und Baureinigung ist
der Auftragnehmer beweispflichtig. Nach Beendigung der
Vertragsleistung sind sowohl die Lager- und
Arbeitsplätze als auch die Baustelle selbst zu räumen
und in einem ordnungsgemäßen Zustand zu versetzen.
Falls der Auftragnehmer dieser Verpflichtung trotz
Aufforderung nicht nachkommt, ist der Arbeitgeber
berechtigt, die Beseitigung selbst vorzunehmen bzw.
durchführen zu lassen und dem Auftragnehmer die
entstandenen Kosten in Abzug zu bringen. Die
Entsorgung/Verwertung hat nach den Vorgaben der
Abfallwirtschaftssatzung der zuständigen
Gemeinde/Stadt/Landkreis und des Kreislaufwirtschafts-
und Abfallbeseitigungsgesetzes zu erfolgen.

6.24 Haftpflichtversicherung
Der AN ist verpflichtet, Risiken incl. der aus §10
Abs. 2, Nr. 2 VOB/B, insbesondere im Rahmen einer
Betriebshaftpflichtversicherung zu nachfolgenden
Mindestbeträgen je Schadensereignis zu versichern:
Personen-, Sach- und Vermögensschäden pauschal
1.500.000 _? mindestens 2-fach maximiert (per annum),
Bearbeitungsschäden pauschal 50.000 _? mindestens
2-fach maximiert (per annum).

6.25 Verlangen der förmlichen Abnahme
Der AG verlangt die förmliche Abnahme ab einer
Auftragssumme von 10.000 _? (ohne Umsatzsteuer).

6.26 Übergabebedingungen
Nach Fertigstellung seiner Leistungen und bei Abnahme
hat der Auftragnehmer folgende Unterlagen zu übergeben:
- Prüfatteste, Abnahmebescheinigungen etc., von
staatlichen und hierfür besonders bestimmten Stellen
insbesondere Abnahmebescheinigungen von
Prüfsachverständigen, von Sachverständigen oder von
Sachkundigen für diejenigen Anlagen, die einer solchen
Abnahme bedürfen
- Revisionspläne/Bestandspläne
- Bedienungs- und Pflegeanleitungen und Handbücher für
alle technischen Anlagen
- vertraglich vereinbarte Nachweise über bestimmte
Eigenschaften von Baustoffen etc.
- Fachunternehmererklärung/Konformitätserklärung
- Fachbauleitererklärung
Alle oben genannten Unterlagen werden schriftlich in
2-facher Ausfertigung auf Papier sowie 1-fach digital
(PDF-Format) ausgeliefert. Rechtzeitige und
ausreichende Einweisung des Bedienungspersonals des
Auftraggebers in die Bedienung aller technischen
Anlagen ist durch den Auftragnehmer zu gewährleisten
und gilt als Abnahmevoraussetzung. Soweit diese
Einweisung nicht bis zur Abnahme erfolgt ist, stellt
der Auftragnehmer bis zur Einweisung das erforderliche
Personal für die Bedienung der technischen Anlagen
selbst.

6.27 Abrechnung
Alle Rechnungen sind mit folgender Rechnungsadresse zu
versehen:
Rechnungen sind im Original zu adressieren an:
Landratsamt Fürstenfeldbruck
Kreiseigener Hoch- und Tiefbau
Herr Neuhauß
Münchner Straße 32
82256 Fürstenfeldbruck
und über ein vom Landratsamt Fürstenfeldbruck zu
benennendes Ingenieurbüro einzureichen.
Die Rechnungen sind zusätzlich digital ohne Anlagen zu
versenden an:
- das Landratsamt Fürstenfeldbruck, Kreiseigener Hoch-
und Tiefbau
- ein durch das Landratsamt Fürstenfeldbruck zu
benennendes Projektsteuerungsbüro
Beginn der Frist zur Rechnungsprüfung ist der Eingang
der Originalrechnung mit Anlagen beim Ingenieurbüro.
Für den Fall, dass keine gültige
Freistellungsbescheinigung für eine Schlusszahlung
vorliegt, gilt als Tag der Schlusszahlung die Zahlung
an den AN, nicht die Zahlung an das Finanzamt. Die
Mitteilung nach § 16 Abs. 3 Nr. 2 VOB/B ist daher nach
der Zahlung an den AN zu machen und gemeinsam mit der
Unterrichtung über die Höhe des Steuerabzugs dem AN zu
übersenden.

6.28 Baustoffe/Unbedenklichkeit
Das Bauwerk muss derart ausgeführt werden, dass die
Hygiene und die Gesundheit der Bauarbeiter, Mieter und
Personal, insbesondere durch folgende Einwirkungen
nicht gefährdet werden:
- Vorhandensein gefährlicher Teilchen oder Gase in der
Luft,
- Freisetzen giftiger und geruchsintensiver Gase,
- Emissionen gefährlicher Strahlung,
- Wasser- oder Bodenverunreinigungen bzw. -vergiftung,
- Einbau von Gefahrstoffen und solcher Materialien,
die mit Gefahrstoffen behaftet sind,
- Feuchtigkeitsansammlung in Bauteilen u. Oberflächen
von Bauteilen u. Innenräumen,
- die Verwendung umweltgefährdender Inhaltsstoffe sind
dem Bauleiter und Koordinator, - nach
Baustellenverordnung ("SiGeKo") rechtzeitig
anzukündigen und mit ihnen abzustimmen.
Der Auftragnehmer hat sicherzustellen, dass nur
zugelassene Baustoffe verwendet werden, die u.a. kein
PCP, PCB, Formaldehyd, keine Dioxine, asbesthaltige
oder krebsverdächtige Stoffe enthalten.

6.29 Bautagesberichte
Vom Auftragnehmer sind Bautagesberichte anzufertigen
und der Fachbauleitung täglich vorzulegen, ein
Durchschlag ist dem Objektüberwachenden zur Verfügung
zu stellen. Sie müssen alle Angaben enthalten, die für
die Ausführung und Abrechnung des Auftrages von
Bedeutung sein können. Dies sind insbesondere:
- Wetter, Temperaturen,
- Zahl und Art der auf der Baustelle beschäftigten
Arbeitskräfte,
- Zahl und Art der eingesetzten Großgeräte sowie deren
Zu- und Abgang,
- Anlieferung von Hauptbaustoffen,
- Art, Umfang und Ort der geleisteten Arbeiten mit den
wesentlichen Angaben über den Baufortschritt (Beginn
und Ende von Leistungen größeren Umfanges,
Betonierungszeiten und dergleichen),
- Behinderung und Unterbrechung der Ausführung mit
Angabe der Gründe,
- Arbeitseinstellung mit Angabe der Gründe,
- Unfälle und sonstige wichtige Vorkommnisse.
Diese Aufzeichnungen entbinden den AN nicht von seiner
Verpflichtung zur Einhaltung der Schriftform nach den
Bestimmungen der VOB/B. In diesen Fällen sind
jedenfalls gesonderte Schreiben an den AG erforderlich.

6.30 Haftung (zu VOB/B §4 Abs.5)
Über die Bestimmungen des §4 Abs. 5 VOB/B hinaus
übernimmt der AG keine Haftung für auf der Baustelle
gelagerte Materialien des AN.

6.31 Rechtswahl
Für sämtliche Rechte und Pflichten aus diesem Vertrag
gilt das Recht der Bundesrepublik Deutschland unter
Ausschluss des Kollisionsrechts wie auch unter
Ausschluss der Übereinkommen der Vereinten Nationen
über Verträge über den internationalen Warenkauf.

6.32 Gerichtsstand
Streitigkeiten entscheiden die ordentlichen Gerichte.
Als Gerichtsstand wird ausschließlich Fürstenfeldbruck
vereinbart.

### Bereich 01 Innentüren

#### Titel 01.01 Baustelleneinrichtung

**01.01.1 Baustelle einrichten**
Einrichten der Baustelle, Vorhalten der
Baustelleneinrichtung und Räumen der Baustelle für
sämtliche in der Leistungsbeschreibung aufgeführten
Leistungen.

Die Versorgung der Baustelle mit Strom, Wasser,
Abwasser und Baustellen WC erfolgt durch den
Rohbauunternehmer.
Die Abrechnung der Kosten für Baustrom und Bauwasser
und Baustellen WC erfolgt entsprechend der
Vorbemerkungen.

Die Belange des Sicherheits- und Gesundheitsschutzes
entsprechend einschlägiger Vorschriften sind zu
beachten, insbesondere sind alle erforderlichen
Maßnahmen diesbezüglich mit einzukalkulieren.

Ein Kran bzw. etwaige Hebevorrichtungen/Aufzug
stehen bauseits nicht zur Verfügung und sind
entsprechend einzukalkulieren.

Es werden keine Aufenthalts- und Lagerräume gemäß VOB
/ C zur Verfügung gestellt. Dies ist in die Position
einzukalkulieren.
Menge: 1,000 psch

#### Titel 01.02 Innentüren mit zweiteiligen Stahlzargen

*Hinweis*
Systembeschreibung Vollspantürblatt Typ T1

Zargen:
Fertigraumzargen für gefälzt einschlagendes Türblatt
und Einfachfalz

Oberfläche grundiert feuerverzinktes Feinblech nach
DIN EN 10143 und fix und fertig pulverbeschichtet
Farbton nach Wahl des AG aus RAL-Classic
Standardfarbkarte einschl. Perltönen
Es kommen zwei unterschiedliche Farbtöne zur Ausführung
RAL9010 Reinweiß
RAL 7016 Anthrazitgau
siehe hierzu Türliste des Architekten

Ausführung: 2-teilig
Blechstärke: 2,0 mm
Spiegel vorn/hinten: 40 / 55 mm
Drückerhöhe: 1050 mm
Bodeneinstand: entfällt
Falzaufschlag: 15 mm
Falztiefe: 28,5 mm (für gefälzte Türen)
Fälzung: Einfachfalz
Hohlkammerdichtung: schwarz oder grau
Anker: abhängig von Wandart
Bandtaschen: 2 Stück (soweit erforderlich)
Bandunterkonstruktion für
nachfolgend beschriebene Bänder 3D
Meterriss: eingestanzt
mit Schliesslochverstärkung

Einbau nach Herstellerrichtlinie

angeb. Fabr.:'.............................'

Türblatt

Türblatt als Sperrtüre, nach DIN 68 706, Blatt 1,
Einlage als Vollspanplatte,
Türblattdicke ca. 48 mm,
Klimaklasse II,
Beanspruchungsklasse E,
Kantenausbildung 3-seitig gefälzt
mit umlaufendem Hartholzrahmen min. 75 mm
Türenmittellage aus Vollspankern
Deckplatte Hartfaser / HDF 3 mm
umlaufend mit Massivholzanleimer, verdeckt, Eiche hell
(oberflächenbehandelt)
für gefälzte Türblätter, nachhobelbar.

Schallschutzklasse 3
Rw(Rw, R) >= 37 dB
Rw(Rw, P) >=42 dB

Brandschutzanforderung
gem. nachfolgender Positionsbeschreibung

erforderliche Falzdichtungen und Absenkdichtungen
nach Herstellerrichtlinie sind einzukalkulieren

angeb. Fabr.:'.............................'

Oberfläche Türblatt beidseitig mit
mit 0,8 mm dicken HPL-Schichtstoff

Farbe nach Wahl des AG / Architekten
aus der Egger-Schichtstoff-Pallette (Produktvorgabe
aus gestalteterischen Gründen für den AN bindend)
Es kommen zwei unterschiedliche Farbtöne
(Schichtstoffe)
zur Ausführung
W 960 ST 7, Classic weiß
1277 ST 9 Lakeland Akazie hell
siehe hierzu Türliste des Architekten

Beschläge:
2 Stück Dreirollenbänder
VX 7939 /160 FD Edelstahl
für gefälzte Türen
dreidimesional verstellbar
Schloss, Beanspruchungsklasse 4,
vorgerichtet für Profilzylinder, nach DIN 18 251,
Schlosskasten geschlossen

angeb. Fabrikat / Typ:'.............................'

mit Edelstahlstulp,
mit Edelstahlschließblech,

Drückergarnitur als Objektbeschlag in gerundeter Form
mit Rundrosetten, beidseitige Kugellagerung mit
Rückholfeder Grundrosette lose
Material: Edelstahl (1.4301)
Geprüft nach DIN EN 1906 Klasse 3
Geprüft auf 1.000.000 Zyklen
Freies Drückerspiel: ? 1mm
Freie Winkelbewegung: ? 1mm
Planungsgrundlage Würth A 402
oder gleichwertiges Fabrikat

angeb. Fabrikat / Typ:'.............................'

*Hinweis*
Systembeschreibung Vollspantürblatt Typ T2

wie in Systembeschreibung Vollspantürblatt Typ T1
beschrieben jedoch

-zweiflügelig
-mit Halbgarntur am Standflügel
-Panikfunktion in Aufschlagrichtung
-Brandschutzanforderung T 30
inkl. Obentürschließer mit Schließfolgeregelung
-Türblattdicke ca. 43 mm
-Schallschutzklasse 1
Rw(Rw, R) >= 27 dB
Rw(Rw, P) >= 32 dB

angeb. Fabr.:'.............................'

*Hinweis*
Systembeschreibung Vollspantürblatt Typ T3 -
Feuchtraumtürblatt FR

wie in Systembeschreibung Vollspantürblatt Typ T1
beschrieben jedoch

Türblattdicke ca. 43 mm, als Feuchtraumtürblatt

und

Schallschutzklasse 1
Rw(Rw, R) >= 27 dB
Rw(Rw, P) >= 32 dB

angeb. Fabr.:'.............................'

Drückergarnitur als Objektbeschlag in gerundeter Form
mit Rundrosetten, beidseitige Kugellagerung mit
Rückholfeder Grundrosette lose
Material: Edelstahl (1.4301)
Geprüft nach DIN EN 1906 Klasse 3
Geprüft auf 1.000.000 Zyklen
Freies Drückerspiel: ? 1mm
Freie Winkelbewegung: ? 1mm
Planungsgrundlage Würth A 402
oder gleichwertiges Fabrikat

angeb. Fabrikat / Typ:'.............................'

*Hinweis*
Systembeschreibung Vollspantürblatt Typ T 4 zweifügelig

wie in Systembeschreibung Vollspantürblatt Typ T1
beschrieben jedoch

-zweiflügelig
-Gehflügel lichte Durchgangsbreite 1 m
-schmaler Standflügel mit Falztreibriegel und
Bodenhülse
-Panikfunktion Gehflügel in Aufschlagrichtung
-Brandschutzanforderung: D dichtschließend
inkl. Obentürschließer mit Rastfeststellung
nur für den Gehflügel

-Schallschutzklasse 1
Rw(Rw, R) >= 27 dB
Rw(Rw, P) >= 32 dB

angeb. Fabr.:'.............................'

**01.02.1 Türelement 101 / 226 / 15 cm - Systembeschreibung Typ 1**
Türelement  101 / 226 / 15 cm

gemäß Systembeschreibung Typ 1
1- flügelig
Einbauort EG

Rohbauöffnung B / H 101 / 226 cm
Wanddicke ca. 15 cm
Wandart: Gipskarton
Brandschutzanforderung: Keine
Menge: 5,000 St

**01.02.2 Türelement 101 / 226 / 12,5 cm - Systembeschreibung Typ 1**
Türelement  101 / 226 / 12,5 cm

gemäß Systembeschreibung Typ 1
1- flügelig
Einbauort EG und OG

Rohbauöffnung B / H 101 / 226 cm
Wanddicke ca. 12,5 cm
Wandart: Gipskarton
Brandschutzanforderung: Keine
Menge: 6,000 St

**01.02.3 Türelement 101 / 226 / 12,5 cm - Systembeschreibung Typ 1 - T 30**
Türelement  101 / 226 / 12,5 cm

gemäß Systembeschreibung Typ 1
1- flügelig
Einbauort EG

Rohbauöffnung B / H 101 / 226 cm
Wanddicke ca. 12,5 cm
Wandart: Gipskarton
Brandschutzanforderung: T 30
inkl. Obentürschließer
Menge: 1,000 St

**01.02.4 Türelement 101 / 226 / 27,5 cm - Systembeschreibung Typ 1 - T 30 RS**
Türelement  101 / 226 / 27,5 cm

gemäß Systembeschreibung Typ 1
1- flügelig
Einbauort EG

Rohbauöffnung B / H 101 / 226 cm
Wanddicke ca. 27,5 cm
Wandart: Beton einseitig verputzt
Brandschutzanforderung: T 30 RS
inkl. Obentürschließer
Menge: 2,000 St

**01.02.5 Türelement 101 / 226 / 29 cm - Systembeschreibung Typ 1 - T 30 RS**
Türelement  101 / 226 / 29 cm

gemäß Systembeschreibung Typ 1
1- flügelig
Einbauort EG

Rohbauöffnung B / H 101 / 226 cm
Wanddicke ca. 29 cm
Wandart: Beton beidseitig verputzt
Brandschutzanforderung: T 30 RS
inkl. Obentürschließer
Menge: 1,000 St

**01.02.6 Türelement 101 / 226 / 29 cm - Systembeschreibung Typ 1**
Türelement  101 / 226 / 28 cm

gemäß Systembeschreibung Typ 1
1- flügelig
Einbauort EG

Rohbauöffnung B / H 101 / 226 cm
Wanddicke ca. 28 cm
Wandart: Beton beidseitig verputzt
Brandschutzanforderung: Keine
Menge: 1,000 St

**01.02.7 Türelement 113,5 / 226 / 15 cm - Systembeschreibung Typ 1**
Türelement  113,5 / 226 / 15 cm

gemäß Systembeschreibung Typ 1
1- flügelig
Einbauort EG und OG

Rohbauöffnung B / H 113,5 / 226 cm
Wanddicke ca. 15 cm
Wandart: Gipskarton
Brandschutzanforderung: "dichtschließend"
Menge: 2,000 St

**01.02.8 Türelement 113,5 / 226 / 15 cm - Systembeschreibung Typ 1**
Türelement  113,5 / 226 / 12,5 cm

gemäß Systembeschreibung Typ 1
1- flügelig
Einbauort EG

Rohbauöffnung B / H 113,5 / 226 cm
Wanddicke ca. 12,5 cm
Wandart: Gipskarton
Brandschutzanforderung: "dichtschließend"
Menge: 3,000 St

**01.02.9 Türelement 101 / 226 / 12,5 cm - Systembeschreibung Typ 3 - FR**
Türelement  101 / 226 / 12,5 cm

gemäß Systembeschreibung Typ 3
1- flügelig
Einbauort EG

Rohbauöffnung B / H 101 / 226 cm
Wanddicke ca. 12,5 cm
Wandart: Gipskarton
Brandschutzanforderung: Keine
Menge: 1,000 St

**01.02.10 Türelement 101 / 226 / 12,5 cm - Systembeschreibung Typ 1**
Türelement  101 / 226 / 12,5 cm

gemäß Systembeschreibung Typ 1
1- flügelig
Einbauort EG

Rohbauöffnung B / H 101 / 226 cm
Wanddicke ca. 12,5 cm
Wandart: Gipskarton
Brandschutzanforderung: "dichtschließend"
Menge: 1,000 St

**01.02.11 Türelement 113,5 / 226 / 12,5 cm - Systembeschreibung Typ 1 - T 30 RS**
Türelement  113,5 / 226 / 12,5 cm

gemäß Systembeschreibung Typ 1
1- flügelig
Einbauort EG

Rohbauöffnung B / H 113,5 / 226 cm
Wanddicke ca. 12,5 cm
Wandart: Gipskarton
Brandschutzanforderung:  T 30 RS
inkl. Obentürschließer
Menge: 1,000 St

**01.02.12 Türelement 88,5 / 226 / 27,5 cm - Systembeschreibung Typ 3 - FR**
Türelement  88,5 / 226 / 27,5 cm

gemäß Systembeschreibung Typ 3
1- flügelig
Einbauort EG und OG

Rohbauöffnung B / H  88,5 / 226 cm
Wanddicke ca. 27,5 cm
Wandart: Beton einseitig verputzt
Brandschutzanforderung: Keine
Menge: 4,000 St

**01.02.13 Türelement 113,5 / 226 / 27,5 cm - Systembeschreibung Typ 3 - FR**
Türelement  113,5 / 226 / 27,5 cm

gemäß Systembeschreibung Typ 3
1- flügelig
Einbauort EG

Rohbauöffnung B / H  113,5 / 226 cm
Wanddicke ca. 27,5 cm
Wandart: Beton einseitig verputzt
Brandschutzanforderung: Keine
Menge: 2,000 St

**01.02.14 Türelement 88,5 / 226 / 12,5 cm - Systembeschreibung Typ 3 - FR**
Türelement  88,5 / 226 / 12,5 cm

gemäß Systembeschreibung Typ 3
1- flügelig
Einbauort EG

Rohbauöffnung B / H  88,5 / 226 cm
Wanddicke ca. 12,5 cm
Wandart: Gipskarton
Brandschutzanforderung: Keine
Bodenspalt: 2 cm
Menge: 4,000 St

**01.02.15 Türelement 226 / 226 / 15 cm - Systembeschreibung Typ 2**
Türelement  226 / 226 / 15 cm

gemäß Systembeschreibung Typ 2
2- flügelig
Einbauort EG

Rohbauöffnung B / H  226 / 226 cm
Wanddicke ca. 15 cm
Wandart: Gipskarton
Brandschutzanforderung: T 30
inkl. Obentürschließer mit Schließfolgeregelung
Menge: 1,000 St

**01.02.16 Türelement 113,5 / 292,5 / 15 cm - Systembeschreibung Typ 1 -T 30 mit Oberblende**
Türelement  113,5 / 292,5 / 15 cm

gemäß Systembeschreibung Typ 1
1- flügelig
Einbauort EG

Rohbauöffnung B / H 113,5 / 292,5 cm
Wanddicke ca. 15 cm
Wandart: Gipskarton
Brandschutzanforderung: T 30
inkl. Obentürschließer
mit feststender Oberblende Höhe ca. 66,5 cm
Türblatthöhe ca. 226 cm

Schichtstoff auf Türblatt aus Egger Kollektion
und Farbton Zarge aus RAL-Classic Standardfarbkarte
als Sonderfarbtöne nach Wahl des AG
auf angrenzende bauseits erstellte Mobiltrennwand
abgestimmt
Menge: 1,000 St

**01.02.17 Türelement 101 / 226 / 15 cm - Systembeschreibung Typ 1 - T 30**
Türelement  101 / 226 / 15 cm

gemäß Systembeschreibung Typ 1
1- flügelig
Einbauort OG

Rohbauöffnung B / H 101 / 226 cm
Wanddicke ca. 15 cm
Wandart: Gipskarton
Brandschutzanforderung: T 30
inkl. Obentürschließer
Menge: 2,000 St

**01.02.18 Türelement 150 / 226 / 15 cm - Systembeschreibung Typ 4 - zweifügelig**
Türelement  101 / 226 / 15 cm

gemäß Systembeschreibung Typ 4
2- flügelig
Einbauort OG

Rohbauöffnung B / H 150 / 226 cm
Wanddicke ca. 15 cm
Wandart: Gipskarton
Brandschutzanforderung: D dichtschließend
Menge: 7,000 St

**01.02.19 Türelement 113,5 / 226 / 15 cm - Systembeschreibung Typ 1 - T 30 RS**
Türelement  113,5 / 226 / 15 cm

gemäß Systembeschreibung Typ 1
1- flügelig
Einbauort OG

Rohbauöffnung B / H 113,5 / 226 cm
Wanddicke ca. 15 cm
Wandart: Gipskarton
Brandschutzanforderung:  T 30 RS
inkl. Obentürschließer
Menge: 1,000 St

**01.02.20 Türelement 101 / 226 / 27 cm - Systembeschreibung Typ 3 - FR**
Türelement  101 / 226 / 27 cm

gemäß Systembeschreibung Typ 3
1- flügelig
Einbauort OG

Rohbauöffnung B / H 101 / 226 cm
Wanddicke ca. 27 cm
Wandart: Beton einseitig verputzt
Brandschutzanforderung: D dichtschließend
Menge: 1,000 St

**01.02.21 Zulage Knauf-Drücker**
Zulage zu zuvor genannten Positionen
Innentürelementen
für die Ausführung Knauf-Drücker
statt Drücker-Drücker
Menge: 12,000 St

**01.02.22 Zulage WC-Dücker Garnitur**
Zulage zu zuvor genannten Positionen
Innentürelementen für WC-Drückergarnituren
mit Sichtscheibe, innenseitigem Drehknebel, sowie
außenseitiger Notöffnungsmöglichkeit.
Menge: 2,000 St

**01.02.23 Zulage Drückerhöhe 85 cm**
Zulage zu zuvor genannten Positionen
Innentürelementen
für die Ausführung Drückerhöhen auf
85 cm barrierefrei
Menge: 2,000 St

**01.02.24 Zulage für Panikschlösser in Aufschlagrichtung**
Einbau von Panikschlössern in Innentüren mit
Fluchtwegfunktion, bzw. nach Angabe, als Zulage.
Menge: 18,000 St

**01.02.25 Zulage für Panikschlösser gegen Aufschlagrichtung**
Einbau von Panikschlössern in Innentüren mit
Fluchtwegfunktion, bzw. nach Angabe, als Zulage.
Menge: 23,000 St

**01.02.26 Obentürschließer**
Obentürschließer, mit Gleitschiene,
einstellbare Öffnungsdämpfung,
inkl. Rastfeststeller
Größe 1-4, als Zulage

Farbton weiss oder silberfarbig nach Wahl des AG.

angeb. Fabr.:'.............................'
Menge: 20,000 St

**01.02.27 Wandtürpuffer Kunststoff D= 40 mm**
Wandtürpuffer Kunststoff
weiß, selbstklebend
D = 40 mm
liefern und nach Angabe
gegen Wände befestigen.
Menge: 10,000 St

**01.02.28 Wandtürpuffer Kunststoff D= 60 mm**
Wandtürpuffer Kunststoff
weiß, selbstklebend
D = 60 mm
liefern und nach Angabe
gegen Wände befestigen.
Menge: 10,000 St

**01.02.29 Wandtürpuffer Länge 90 mm**
Wandtürpuffer
Länge 90 mm, Edelstahl
mit Gummipuffer
liefern und nach Angabe
gegen Wände befestigen.
Menge: 25,000 St

**01.02.30 Bodentürpuffer**
Bodentürpuffer
Edelstahl mit Gummipuffer
liefern und nach Angabe
am Boden befestigen.
Bohriefe ma. 45 mm wegen Fussbodenheizung
(Rohrüberdeckung 65 mm + Bodenbelag)
Menge: 25,000 St

**01.02.31 Fluchttürwächter**
Fluchtürwächter nach DIN EN 179
für die zuvor beschriebenen Türen
liefern und einbauen
inkl. aller erforderlichen Zuberhörteile

Beispiel:
Menge: 3,000 St

**01.02.32 Feuerschutzklappe**
Feuerschutzklappe
Breite / Höhe 110 / 100 cm
T 30 RS
liefern und einbauen

Einbau in die Zustiegsöffnung
in den begehbaren Dachraum
über dem Zugang von
Raum Bio Übung C.1.11
(neben Achse19 `)
oberhalb der auskragenden Betondecke
Montage mit eigener Zustieghilfe
OK auskragende Decke über OK FFB OG ca. 3,15 m

Wandart: Stahlbeton Dicke 25 cm unverputzt
1- flügelig
Brandschutzanforderung: T 30 RS

Material: Stahl
Oberflächenbehandlung: pulverbeschichtet
Farbton aus RAL-Classic Standardfarbkarte
Mittellage: Mineralwolleinlage
Stärke: 45 mm
Anschlagrichtung: DIN rechts
Farbe: grauweiß (RAL 9002)
Schloss: Einsteckschloss, PZ-gelocht
Profilzylinder bauseits
Panikfunktion in Aufschlagrichtung
mit Eckzarge, Dichtung, Knauf-Drücker
inkl. allen notwendigen Zubehörteilen
und Obentürschließer
Menge: 1,000 St

**01.02.33 Zulage Schichtstoffe**
Zulage zu Pos. 01.02.07
Türnummer: T 1.19

für die Ausführung mit zwei unterschiedlichen
Schichtstoffoberflächen

Flurseite : Egger H 1277 ST 9 Lakeland Akazie hell
Raumseite C. 1.12:  Egger W 960 ST 7, Classic weiß
Menge: 1,000 St

#### Titel 01.03 Arbeiten nach Zeitaufwand

*Hinweis*
Technische Vorschriften Stundenlohnarbeiten

(1)  Der AG behält sich vor, den Abschnitt
Stundenlohnarbeiten
nicht zu beauftragen.

(2)  Die Stundenverrechnungssätze sind unter
Beachtung der preisrechtlichen Vorschriften zu
ermitteln und aufgegliedert nachzuweisen. Sie gelten
unabhängig von der Anzahl der abzurechnenden Stunden.
Sie enthalten den tatsächlichen Lohn mit den
Zuschlägen für Gemeinkosten, Sozialkassenbeiträgen,
vermögenswirksamen Leistungen und dergleichen sowie
Lohn- und Gehaltsnebenkosten. Zuschläge für Sonn- und
Feiertagsarbeiten sind jedoch nicht einzurechnen.

(3)  Verfügt der Bieter über eine der unten
aufgeführten Berufsgruppen nicht, so hat er die nächst
höher qualifizierte einzusetzen.

(4)  Stundenlohnarbeiten dürfen nur nach vorheriger
Beauftragung durch den Auftraggeber bzw. die
bevollmächtigte Bauleitung ausgeführt und abgerechnet
werden.

(5)  Stunden für Aufsichtspersonal bei
Stundenlohnarbeiten werden nicht separat vergütet.

(6)  Bei den Verrechnungssätzen für sämtliche Geräte
sind alle Zuschläge und Kosten für Betriebsstoffe,
nicht jedoch Umsatzsteuer und Löhne für das
Bedienungs- und Fahrpersonal einzurechnen, soweit
nichts anderes angegeben ist. Die Abrechnung erfolgt
nach tatsächlicher Einsatzzeit. Die Verrechnungssätze
für alle Materialien verstehen sich frei Baustelle.

**01.03.1 Facharbeiter**
Menge: 5,000 h

**01.03.2 Fachwerker**
Menge: 20,000 h

USt %: 19,00
